# Weeze, Nierspromenade - Pos angepasste Brücke + Stege
Angebotsaufforderung (GAEB 90, DA83)
Währung: EUR
Auftraggeber: Gemeinde Weeze

## Weeze, Nierspromenade - Auszutauschende
Datum: 21.05.21

### Abschnitt 2 Nierspromenade mit Stege und Anlegestelle

#### Titel 2.4 Stege

##### Untertitel 2.4.4 Unterkonstuktion, Geländer und Belag

**2.4.4.01 Steg liefern und montieren, Länge = 24,00 m**
Steg gemäß der nachstehenden Beschreibung und gemäß
Systemzeichnung entsprechend der statischen und
konstruktiven Erfordernissen sowie den Anforderungen
der GUVV komplett liefern und fachgerecht montieren.

Bauwerksbeschreibung:

Bauart : Stahlkonstruktion.

Es sind die DIN EN 1993 sowie sämtliche aktuellen Vorschriften und Regelwerke zwingend zu beachten und
einzuhalten.

Komplette Tragkonstruktion aus feuerverzinktem Stahl
DIN EN ISO 1461.

Stahlkonstruktion.
Verkehrslast: 5 kN/m²
Wasserlast bis HQ 100: 17,10 m NHN
Fließgeschwindigkeit HQ 100: 2 m/s.
Gesamtlänge: 24,00 m.
Stützlängen: 4,00 m.
Breite: 3,00 m.
Geländerhöhe über OK Belag: 1,30 m.

Auflager aus Breitflanschträgern HEA 160, Güte S235JR
gem. DIN EN 10025: 7 x ca. 3,00 m, e = ca. 4,00 m.
3-seitig umlaufendes Stahl-Hohlraumprofil QRO 120x120x5
mm gem. DIN EN 10025 und DIN EN 10210: ca. 30,00 m
(Gehrungsschnitte sind einzukalkulieren).
Unterkonstuktion aus Breitflanschträgern HEA 120, Güte
S235JR gem. DIN EN 10025: 4 x ca. 24,00 m, e = ca. 0,75
m.

Holzkonstruktion.
Es sind die DIN 1052-10, DIN EN 1995-2, DIN EN 1995-1-
1, DIN EN 1991-1-2 sowie sämtliche aktuellen
Vorschriften und Regelwerke zwingend zu beachten und
einzuhalten.

Material: Lärche.
Holzschutz: Imprägnierung nach DIN 68800 (GK 3.2).

Belagsträger: Lärche, 5 Stck/m x 15/6 cm, e = ca. 0,75
m.

Als konstruktiver Witterungsschutz sind die
Belagsträger durchgängig oberseitig mit einer
Titanzinkabdeckung inkl. Abtropfkanten auszuführen.
Dicke Titanzinkblech: t = 1,0 mm.
Neigung: mind. 7°.

Geländer gemäß Systemzeichnung: Anlage 17 Querschnitt
Stege Nierspromenade.
Geländerpfosten aus Edelstahl V2A, Abstand ca. 1,33 m,
mit 10 Bohrungen Ø 7 mm, einschließlich angeschweißtem
Flansch zur Verschraubung des Handlaufes aus Hartholz.
Edelstahlseile Ø 5 mm einschließlich
Spannverschraubung, 10 Stck à ca. 30,00 m.
Handläufe aus Hartholz Eiche hell, D 30, 6-9,5x15,5 cm,
dachförmig profiliert.
Holzschutz: Imprägnierung nach DIN 68800 (GK 3.2).
Befestigung der Geländerpfosten nach statischen
Erfordernissen an dem umseitig verlaufenden
Stahlrohrhohlprofil QRO 120x120x5 mm.
Einzukalkulieren sind die Mehrkosten und zusätzliche
Aufwendungen für die Ausbildung von 2 Eckausbildungen
(90°) sowie 2 Endpfosten der Geländerkonstruktion.

Eingeschlossen sind die Lieferung und die Montage
sämtlicher erforderlicher Verbindungs- und
Befestigungsmaterialien aus Edelstahl V2A sowie
sämtliche erforderlichen Schweißarbeiten.
Die Schweißnähte unterhalb des Handlaufes sind
riefenfrei zu schleifen und zu polieren. Alle anderen
Nähte sind mit sauberem Raupenbild zu erstellen.
Menge: 1,000 St

**2.4.4.02 Steg liefern und montieren, Länge = 20,00 m**
Steg gemäß der nachstehenden Beschreibung und gemäß
Systemzeichnung entsprechend der statischen und
konstruktiven Erfordernissen sowie den Anforderungen
der GUVV komplett liefern und fachgerecht montieren.

Bauwerksbeschreibung:

Bauart : Stahlkonstruktion.

Es sind die DIN EN 1993 sowie sämtliche aktuellen Vorschriften und Regelwerke zwingend zu beachten und
einzuhalten.

Komplette Tragkonstruktion aus feuerverzinktem Stahl
DIN EN ISO 1461.

Stahlkonstruktion.
Verkehrslast: 5 kN/m²
Wasserlast bis HQ 100: 17,10 m NHN
Fließgeschwindigkeit HQ 100: 2 m/s.
Gesamtlänge: 20,00 m.
Stützlängen: 4,00 m.
Breite: 3,00 m.
Geländerhöhe über OK Belag: 1,30 m.

Auflager aus Breitflanschträgern HEA 160, Güte S235JR
gem. DIN EN 10025: 6 x ca. 3,00 m, e = ca. 4,00 m.
3-seitig umlaufendes Stahl-Hohlraumprofil QRO 120x120x5
mm gem. DIN EN 10025 und DIN EN 10210: ca. 26,00 m
(Gehrungsschnitte sind einzukalkulieren).
Unterkonstuktion aus Breitflanschträgern HEA 120, Güte
S235JR gem. DIN EN 10025: 4 x ca. 20,00 m, e = ca. 0,75
m.

Holzkonstruktion.
Es sind die DIN 1052-10, DIN EN 1995-2, DIN EN 1995-1-
1, DIN EN 1991-1-2 sowie sämtliche aktuellen
Vorschriften und Regelwerke zwingend zu beachten und
einzuhalten.

Material: Lärche.
Holzschutz: Imprägnierung nach DIN 68800 (GK 3.2).

Belagsträger: Lärche, 5 Stck/m x 15/6 cm, e = ca. 0,75
m.

Als konstruktiver Witterungsschutz sind die
Belagsträger durchgängig oberseitig mit einer
Titanzinkabdeckung inkl. Abtropfkanten auszuführen.
Dicke Titanzinkblech: t = 1,0 mm.
Neigung: mind. 7°.

Geländer gemäß Systemzeichnung: Anlage 17 Querschnitt
Stege Nierspromenade.
Geländerpfosten aus Edelstahl V2A, Abstand ca. 1,33 m,
mit 10 Bohrungen Ø 7 mm, einschließlich angeschweißtem
Flansch zur Verschraubung des Handlaufes aus Hartholz.
Edelstahlseile Ø 5 mm einschließlich
Spannverschraubung, 10 Stck à ca. 26,00 m.
Handläufe aus Hartholz Eiche hell, D 30, 6-9,5x15,5 cm,
dachförmig profiliert.
Holzschutz: Imprägnierung nach DIN 68800 (GK 3.2).
Einzukalkulieren sind die Mehrkosten und zusätzliche
Aufwendungen für die Ausbildung von 2 Eckausbildungen
(90°) sowie 2 Endpfosten der Geländerkonstruktion.

Eingeschlossen sind die Lieferung und die Montage
sämtlicher erforderlicher Verbindungs- und
Befestigungsmaterialien aus Edelstahl V2A sowie
sämtliche erforderlichen Schweißarbeiten.
Die Schweißnähte unterhalb des Handlaufes sind
riefenfrei zu schleifen und zu polieren. Alle anderen
Nähte sind mit sauberem Raupenbild zu erstellen.
Menge: 2,000 St

### Abschnitt 4 Brückenbauwerk

#### Titel 4.3 Brückenbauarbeiten

##### Untertitel 4.3.6 Rad- und Fußgängerbrücke

**4.3.6.01 Rad- und Fußgängerbrücke liefern und montieren**
Rad- und Fußgängerbrücke aus Holz gemäß der
nachstehenden Beschreibung und den Systemzeichnungen
entsprechend der statischen und konstruktiven
Erfordernissen komplett liefern und fachgerecht
montieren.

Bauwerksbeschreibung:

Bauart: Holzkonstruktion
Holzart: tragende Bauteile: Lärche, GL24h, SI
 Füllstabgeländer: Eiche hell, D30
Holzschutz: Imprägnierung nach DIN 68800 (GK 3.2).

Es sind die DIN 1052-10, DIN EN 1995-2, DIN EN 1995-1-
1, DIN EN 1991-1-2 sowie sämtliche aktuellen
Vorschriften und Regelwerke zwingend zu beachten und
einzuhalten.

Einfeld-Bogenbrücke.
Verkehrslast: 5,00 kN/m².
Gesamtlänge: 19,42 m.
Stützlänge: 18,00 m.
Lichte Breite zwischen den Bogenträgern: 3,50 m.
Lichte Breite zwischen den Geländerpfosten: 3,00 m.
Geländerhöhe über OK Belag: 1,30 m.
Max. Höhe der Bogenträger über OK Längsträger: 3,00 m.
Auflager: Verformungslager (DIN 4141).

Tragende Bauteile:
Hauptträger: 2 x 30/30 cm, Länge ca. 19,42 m.
Bogenträger : 2 x 30/45 cm, Achslänge ca. 19,42 m.
Stützen: 2 x 7 x 30/20 cm, Länge = ca. 1,00 bis 2,55 m.
Querholz: 9 x 20/30 cm, Länge = ca. 3,50 m, e = ca.
2,35 m, Ausführung immer im Bereich der Geländerstützen
(bis auf den Bereich der Endauflager).
Belagsträger: 4 x 17/17 cm, L = ca. 19,70 m.

Als konstruktiver Witterungsschutz sind alle tragenden
Bauteile durchgängig oberseitig mit einer
Titanzinkabdeckung inkl. Abtropfkanten auszuführen.
Dicke Titanzinkblech: t = 1,0 mm
Neigung: mind. 7°

Füllstabgeländer mit einfachem Handlauf analog H-Gel 2.
Material: Eiche hell, D30
Geländerpfosten 12/12 cm.
Füllstäbe 5/5 cm, e <= 12 cm.
Handläufe 6-9,5x15,5 cm, dachförmig profiliert, mit
Zapfenanschluß, Tiefe 5 cm.
Fußriegel: 2 x3,5x12/15 cm.

In die Handläufe sind durchgehend für die Beleuchtung
gemäß Titel 4.4. jeweils eine Nut von ca. 23 mm x 22 mm
herzustellen.

In die Geländerpfosten ist für die Beleuchtung gemäß
Titel 4.4. eine durchgehende senkrechte Bohrung von 20
mm herzustellen. Die Bohrung darf nicht mittig erfolgen
aufgrund der Befestigung der Geländerpfosten am
Bruckenbauwerk.

Bei der Montage des Brückenbauwerks ist zu
berücksichtigen, dass die Beleuchtung gemäß Titel 4.4.
zu verlegen ist.

Eingeschlossen ist die Lieferung und Montage sämtlich
erforderlicher Verbindungs- und Befestigungsmaterialien
aus Edelstahl V2A.

Vor der Abnahme ist eine Reinigung der Konstruktion
durchzuführen (Verunreinigung durch evtl. austretender
Gerbsäure).
Menge: 1,000 St

### Abschnitt 5 Steg zum Tierpark

#### Titel 5.3 Steg Station 0+72,16 bis 0+144,16

##### Untertitel 5.3.4 Unterkonstuktion, Geländer und Belag

**5.3.4.01 Steg liefern und montieren**
Steg gemäß der nachstehenden Beschreibung und gemäß
Systemzeichnung entsprechend der statischen und
konstruktiven Erfordernissen sowie den Anforderungen
der GUVV komplett liefern und fachgerecht montieren.

Bauwerksbeschreibung:

Bauart : Stahl- / Holzkonstruktion.

Verkehrslast: 5 kN/m²
Wasserlast bis HQ 100: 17,10 m NHN
Fließgeschwindigkeit HQ 100: 2 m/s.
Stützlängen: 8,00 m.
Breite: 3,00 m.
Geländerhöhe über OK Belag: 1,30 m.
Höhe OB Belage über GOK: ca. 0,00 - ca. 2,30 m.

Stahlkonstruktion.

Es sind die DIN EN 1993 sowie sämtliche aktuellen Vorschriften und Regelwerke zwingend zu beachten und
einzuhalten.

Komplette Tragkonstruktion aus feuerverzinktem Stahl
DIN EN ISO 1461.

Längsträger aus Breitflanschträgern HEA 280, Güte
S235JR gem. DIN 10025: 2 Stck / m.
Querträger aus Breitflanschträgern HEA 140, Güte S235JR
gem. DIN 10025: Länge ca. 2,70 m, e = ca. 1,60 m.

Holzkonstruktion

Es sind die DIN 1052-10, DIN EN 1995-2, DIN EN 1995-1-
1, DIN EN 1991-1-2 sowie sämtliche aktuellen
Vorschriften und Regelwerke zwingend zu beachten und
einzuhalten.

Holzart: tragende Bauteile: Lärche
 Füllstabgeländer: Eiche hell, D30
Holzschutz: Imprägnierung nach DIN 68800 (GK 3.2).

Belagsträger: Lärche, GL24h, SI, 3 Stck/m x 20/14 cm, e
= 0,75 m.
Auf den seitlichen Längsträgern: Lärche, 2 Stck/m x 5/
30 cm

Als konstruktiver Witterungsschutz sind die
Belagsträger durchgängig oberseitig mit einer
Titanzinkabdeckung inkl. Abtropfkanten auszuführen.
Dicke Titanzinkblech: t = 1,0 mm.
Neigung: mind. 7°.

Füllstabgeländer mit einfachem Handlauf analog H-Gel 2.

Material: Eiche hell, D30
Geländerpfosten 12/12 cm, e = ca. 1,60 m.
Füllstäbe 5/5 cm, e <= 12 cm.
Handläufe 6-9,5x15,5 cm, dachförmig profiliert, mit
Zapfenanschluß, Tiefe 5 cm.
Fußriegel: 2 x3,5x12/15 cm.
Befestigung der Geländerpfosten nach statischen
Erfordernissen mittels Verschraubung und Stahlprofil an
die Längsträger des Steges.

In die Handläufe sind durchgehend für die Beleuchtung
gemäß Titel 5.4. jeweils eine Nut von ca. 23 mm x 22 mm
herzustellen.

In die Geländerpfosten ist für die Beleuchtung gemäß
Titel 5.4. eine durchgehende senkrechte Bohrung von 20
mm herzustellen. Die Bohrung darf nicht mittig erfolgen
aufgrund der Befestigung der Geländerpfosten an der
Unterkonstruktion des Steges.

Bei der Montage des Steges ist zu berücksichtigen, dass
die Beleuchtung gemäß Titel 5.4. zu verlegen ist.

Auf der nordwestlichen Seite ist das Geländer von ca.
Stat. 0+74,60 bis ca. 0+80,90 für den Anschluß des
Steges zum Grafen (Los 6) auszusparen und eine
Toranlage gemäß Pos. 5.3.4.06. einzubauen.

Vor der Abnahme ist eine Reinigung der Konstruktion
durchzuführen (Verunreinigung durch evtl. austretender
Gerbsäure).

Eingeschlossen sind die Lieferung und Montage sämtlich
erforderlicher Verbindungs- und Befestigungsmaterialien
aus Edelstahl V2A sowie sämliche erforderlichen
Schweiß- arbeiten.
Die Schweißnähte sind mit sauberem Raupenbild zu
erstellen.

Abgerechnet wird nach Achsl?ge.
Menge: 75,000 m

### Abschnitt 6 Steg zum Grafen - Preisanfrage

#### Titel 6.3 Steg Station 0+0,00 bis 0+59,24

##### Untertitel 6.3.5 Unterkonstuktion, Geländer und Belag

**6.3.5.01 Steg liefern und montieren**
Steg gemäß der nachstehenden Beschreibung und gemäß
Systemzeichnung entsprechend der statischen und
konstruktiven Erfordernissen sowie den Anforderungen
der GUVV komplett liefern und fachgerecht montieren.

Bauwerksbeschreibung:

Bauart : Stahl- / Holzkonstruktion.

Verkehrslast: 5 kN/m²
Wasserlast bis HQ 100: 17,10 m NHN
Fließgeschwindigkeit HQ 100: 2 m/s.
Stützlängen: 5,00 bis 8,00 m.
Breite: 3,00 m.
Geländerhöhe über OK Belag: 1,30 m.
Höhe OB Belage über GOK: ca. 1,00 - ca. 2,20 m.

Stahlkonstruktion.

Es sind die DIN EN 1993 sowie sämtliche aktuellen Vorschriften und Regelwerke zwingend zu beachten und
einzuhalten.

Komplette Tragkonstruktion aus feuerverzinktem Stahl
DIN EN ISO 1461.

Längsträger aus Breitflanschträgern HEA 280, Güte
S235JR gem. DIN 10025: 2 Stck / m.
Querträger aus Breitflanschträgern HEA 140, Güte S235JR
gem. DIN 10025: Länge ca. 2,70 m, e = ca. 1,60 m.

Holzkonstruktion

Es sind die DIN 1052-10, DIN EN 1995-2, DIN EN 1995-1-
1, DIN EN 1991-1-2 sowie sämtliche aktuellen
Vorschriften und Regelwerke zwingend zu beachten und
einzuhalten.
Holzschutz: Imprägnierung nach DIN 68800.

Holzart: tragende Bauteile: Lärche
 Füllstabgeländer: Eiche hell, D30
Holzschutz: Imprägnierung nach DIN 68800 (GK 3.2).

Belagsträger: Lärche, GL24h, SI,
im Bereich Stegbreite 3,00 m: 3 Stck/m x 20/14 cm, e =
0,75 m.
Auf den seitlichen Längsträgern: Lärche, 2 Stck/m x 5/
30 cm

Als konstruktiver Witterungsschutz sind die
Belagsträger durchgängig oberseitig mit einer
Titanzinkabdeckung inkl. Abtropfkanten auszuführen.
Dicke Titanzinkblech: t = 1,0 mm.
Neigung: mind. 7°.

Füllstabgeländer mit einfachem Handlauf analog H-Gel 2.

Material: Eiche hell, D30
Geländerpfosten 12/12 cm, e = ca. 1,60 m.
Füllstäbe 5/5 cm, e <= 12 cm.
Handläufe 6-9,5x15,5 cm, dachförmig profiliert, mit
Zapfenanschluß, Tiefe 5 cm.
Fußriegel: 2 x3,5x12/15 cm.
Befestigung der Geländerpfosten nach statischen
Erfordernissen mittels Verschraubung und Stahlprofil an
die Längsträger des Steges.
Sämtliche Mehrkosten und zusätzlichen Aufwendungen für
die Herstellung von Eckpfosten sind einzukalkulieren.

In die Handläufe sind durchgehend für die Beleuchtung
gemäß Titel 6.3. jeweils eine Nut von ca. 23 mm x 22 mm
herzustellen.

In die Geländerpfosten ist für die Beleuchtung gemäß
Titel 6.3. eine durchgehende senkrechte Bohrung von 20
mm herzustellen. Die Bohrung darf nicht mittig erfolgen
aufgrund der Befestigung der Geländerpfosten an der
Unterkonstruktion des Steges.

Bei der Montage des Steges ist zu berücksichtigen, dass
die Beleuchtung gemäß Titel 6.3. zu verlegen ist.

Vor der Abnahme ist eine Reinigung der Konstruktion
durchzuführen (Verunreinigung durch evtl. austretender
Gerbsäure).

Eingeschlossen sind die Lieferung und Montage sämtlich
erforderlicher Verbindungs- und Befestigungsmaterialien
aus Edelstahl V2A sowie sämliche erforderlichen
Schweiß- arbeiten.
Die Schweißnähte sind mit sauberem Raupenbild zu
erstellen.

Abgerechnet wird nach Achslänge.
Menge: 27,000 m

**6.3.5.02 Steg liefern und montieren**
Steg gemäß der nachstehenden Beschreibung und gemäß
Systemzeichnung entsprechend der statischen und
konstruktiven Erfordernissen sowie den Anforderungen
der GUVV komplett liefern und fachgerecht montieren.

Bauwerksbeschreibung:

Bauart : Stahl- / Holzkonstruktion.

Verkehrslast: 5 kN/m²
Wasserlast bis HQ 100: 17,10 m NHN
Fließgeschwindigkeit HQ 100: 2 m/s.
Stützlängen Westseite: 8,00 m.
Auflagerung Ostseite auf Streifenfundament.
Breite: 4,00 m.
Geländerhöhe über OK Belag: 1,30 m.
Höhe OB Belage über GOK: ca. 0,00 - ca. 1,00 m.

Stahlkonstruktion.

Es sind die DIN EN 1993 sowie sämtliche aktuellen Vorschriften und Regelwerke zwingend zu beachten und
einzuhalten.

Komplette Tragkonstruktion aus feuerverzinktem Stahl
DIN EN ISO 1461.

Längsträger aus Breitflanschträgern HEA 280, Güte
S235JR gem. DIN 10025: 2 Stck / m.
Querträger aus Breitflanschträgern HEA 160, Güte S235JR
gem. DIN 10025: Länge ca. 3,60 m, e = ca. 1,60 m.

Holzkonstruktion

Es sind die DIN 1052-10, DIN EN 1995-2, DIN EN 1995-1-
1, DIN EN 1991-1-2 sowie sämtliche aktuellen
Vorschriften und Regelwerke zwingend zu beachten und
einzuhalten.
Holzschutz: Imprägnierung nach DIN 68800.

Holzart: tragende Bauteile: Lärche
 Füllstabgeländer: Eiche hell, D30
Holzschutz: Imprägnierung nach DIN 68800 (GK 3.2).

Belagsträger: Lärche, GL24h, SI,
im Bereich Stegbreite 4,00 m: 4 Stck/m x 20/14 cm, e =
0,75 m.
Auf den seitlichen Längsträgern: Lärche, 2 Stck/m x 5/
30 cm

Als konstruktiver Witterungsschutz sind die
Belagsträger durchgängig oberseitig mit einer
Titanzinkabdeckung inkl. Abtropfkanten auszuführen.
Dicke Titanzinkblech: t = 1,0 mm.
Neigung: mind. 7°.

Füllstabgeländer mit einfachem Handlauf analog H-Gel 2.

Material: Eiche hell, D30
Geländerpfosten 12/12 cm, e = ca. 1,60 m.
Füllstäbe 5/5 cm, e <= 12 cm.
Handläufe 6-9,5x15,5 cm, dachförmig profiliert, mit
Zapfenanschluß, Tiefe 5 cm.
Fußriegel: 2 x3,5x12/15 cm.
Befestigung der Geländerpfosten nach statischen
Erfordernissen mittels Verschraubung und Stahlprofil an
die Längsträger des Steges.
Sämtliche Mehrkosten und zusätzlichen Aufwendungen dür
die Herstellung von Eckpfosten sind einzukalkulieren.

In die Handläufe sind durchgehend für die Beleuchtung
gemäß Titel 6.3. jeweils eine Nut von ca. 23 mm x 22 mm
herzustellen.

In die Geländerpfosten ist für die Beleuchtung gemäß
Titel 6.3. eine durchgehende senkrechte Bohrung von 20
mm herzustellen. Die Bohrung darf nicht mittig erfolgen
aufgrund der Befestigung der Geländerpfosten an der
Unterkonstruktion des Steges.

Bei der Montage des Steges ist zu berücksichtigen, dass
die Beleuchtung gemäß Titel 6.3. zu verlegen ist.

Auf der westlichen Seite ist das Geländer von ca. Stat.
0+20,65 bis ca. 0+22,65 für den Anschluß einer
Treppenanlage auszusparen.
Auf der östlichen Seite ist das Geländer von Stat. 0+
0,00 bis 0+32,00 im Bereich eines Parkplatzes sowie
eines vorh. Gebäudes auszusparen.

Vor der Abnahme ist eine Reinigung der Konstruktion
durchzuführen (Verunreinigung durch evtl. austretender
Gerbsäure).

Eingeschlossen sind die Lieferung und Montage sämtlich
erforderlicher Verbindungs- und Befestigungsmaterialien
aus Edelstahl V2A sowie sämliche erforderlichen
Schweiß- arbeiten.
Die Schweißnähte sind mit sauberem Raupenbild zu
erstellen.

Abgerechnet wird nach Achslänge.
Menge: 33,000 m

**6.3.5.08 Treppenanlage liefern und montieren**
Treppenanlage gemäß der nachstehenden Beschreibung und
gemäß Systemzeichnung entsprechend der statischen und
konstruktiven Erfordernissen sowie den Anforderungen
der GUVV komplett liefern und fachgerecht montieren.

Bauwerksbeschreibung:

Bauart : Holzkonstruktion.
Einläufige Holmtreppe ohne Setzstufen.

Verkehrslast: 5 kN/m²
Wasserlast bis HQ 100: 17,10 m NHN
Fließgeschwindigkeit HQ 100: 2 m/s.
Anzahl der Steigungen: 7.
Auftritt: 33 cm.
Steigung: 15 cm.
Laufbreite 2,00 m.

Es sind die DIN 1052-10, DIN 18065 sowie sämtliche
aktu- ellen Vorschriften und Regelwerke zwingend zu
beachten
und einzuhalten.
Holzschutz: Imprägnierung nach DIN 68800 (GK 3.2).

Material: Eiche hell.
Dauerhaftigkeitsklasse: 2 nach DIN EN 350-2.
Festigkeitsklasse D30 gem. DIN EN 1995, PEFC / FSC
zertifiziert.

Holmträger: Eiche hell, D30,
Wangenlänge ca. 2,75, Wangenhöhe ca. 17 cm,
Wangenstärke ca. 80 mm: 3 Stck, e = 0,60 m.
Die Holmträger sind mit passenden Pfostenträger, U-
Profil mit Dorn, L= ca. 400 mm, in einem
Streifenfundament aus zu lieferndem Beton C 20/25,
Abmessungen: ca. 0,40*0,50, L=ca. 2,00 m), zu
versetzen.
Eingeschlossen sind die erforderlichen Erdarbeiten, das
Aufnehmen und die Wiederherstellung der vorhandenen
Oberflächenbefestigungen und das Anpassen und Schneiden
der Pflasterdecke bzw. des Plattenbelages an die
Pfosten.
Die verdrängten Bodenmassen sind umweltgerecht zu
entsorgen.

Stufen aus Eichenholzbohlen, hell D30.
Stufenbreite: Auftritt 330 mm + Überstand 40 mm = 370
mm.
Stufenstärke: 40 mm.
Länge der Stufen: 2000 mm.

Oberseite für Rutschsicherheit mit 18 Riffelungen
geriffelt. Zusätzlich sind mindestens 4 Riffelungen der
Verschleißschicht vollfugig mit einem zu liefernden
rutschhemmden Expoxidharz (rutschhemmend R11) dauerhaft
zu verfüllen.

Als konstruktiver Witterungsschutz sind die Holmträger
durchgängig oberseitig mit einer Titanzinkabdeckung
inkl. Abtropfkanten auszuführen.
Dicke Titanzinkblech: t = 1,0 mm.
Neigung: mind. 7°.

Füllstabgeländer mit einfachem Handlauf analog H-Gel 2.

Material: Eiche hell, D30
Geländerpfosten 12/12 cm.
Füllstäbe 5/5 cm, e <= 12 cm.
Handläufe 6-9,5x15,5 cm, dachförmig profiliert, mit
Zapfenanschluß, Tiefe 5 cm.
Fußriegel: 2 x3,5x12/15 cm.
Befestigung der Geländerpfosten nach statischen
Erfordernissen.

Die beiden unteren Geländerpfosten sind mit passenden
Pfostenträger, U-Profil mit Dorn, L= ca. 400 mm, in
Betonfundamente aus zu lieferndem Beton C 20/25,
Durchmesser 0,30 m, Tiefe ca. 0,60 m, zu versetzen.
Eingeschlossen sind die erforderlichen Erdarbeiten, das
Aufnehmen und die Wiederherstellung der vorhandenen
Oberflächenbefestigungen und das Anpassen und Schneiden
der Pflasterdecke bzw. des Plattenbelages an die
Pfosten.
Die verdrängten Bodenmassen sind umweltgerecht zu
entsorgen.

Einzukalkulieren sind die Lieferung und Montage
sämtlich erforderlicher Verbindungs- und
Befestigungsmaterialien
aus Edelstahl V2A.

Vor der Abnahme ist eine Reinigung der Konstruktion
durchzuführen (Verunreinigung durch evtl. austretender
Gerbsäure).
Menge: 1,000 St

USt %: 19,00
